# Paperera d'acer electrozincat

- Propietat de l'arxiu: CYPE INGENIEROS, S.A.
- Format: FIEBDC-3/2002
- Divisa: EUR
- Costos indirectes: 3.00 %
- IVA: 21.00 %

## U Urbanització interior de la parcel·la

### UM Mobiliari urbà

#### UME Papereres

**UME010** U Paperera d'acer electrozincat, antivandàlica, amb dos peus i barra de reforç, de tipus basculant amb clau, boca circular, sèrie París, model AL71200ES Chapa Poliéster Anticorrosiva "JOFEL", de xapa perforada de 0,8 mm d'espessor pintada amb pintura de polièster color a escollir, de 785 mm d'altura, 460 mm d'amplada i 370 mm de profunditat, de 60 litres de capacitat, pes 7,02 kg, amb tacs i cargols d'acer a una superfície suport (no inclosa en aquest preu).
Paperera d'acer electrozincat, antivandàlica, amb dos peus i barra de reforç, de tipus basculant amb clau, boca circular, sèrie París, model AL71200ES Chapa Poliéster Anticorrosiva "JOFEL", de xapa perforada de 0,8 mm d'espessor pintada amb pintura de polièster color a escollir, de 785 mm d'altura, 460 mm d'amplada i 370 mm de profunditat, de 60 litres de capacitat, pes 7,02 kg, amb tacs i cargols d'acer a una superfície suport (no inclosa en aquest preu).
Inclou: Replanteig d'alineacions i nivells. Col·locació i fixació de les peces.
Criteri d'amidament de projecte: Nombre d'unitats previstes, segons documentació gràfica de Projecte.
Criteri de mesura d'obra: Es mesurarà el nombre d'unitats realment executades segons especificacions de Projecte.

| Codi | Ut | Descripció | Rendiment | Preu | Import |
|---|---|---|---|---|---|
| mt52muj010a | U | Paperera d'acer electrozincat, antivandàlica, amb dos peus i barra de reforç, de tipus basculant amb clau, boca circular, sèrie París, model AL71200ES Chapa Poliéster Anticorrosiva "JOFEL", de xapa perforada de 0,8 mm d'espessor pintada amb pintura de polièster color a escollir, de 785 mm d'altura, 460 mm d'amplada i 370 mm de profunditat, de 60 litres de capacitat, pes 7,02 kg. (material) | 1.000 | 118.93 | 118.93 |
| mt52mug200e | U | Repercussió, en la col·locació de paperera, d'elements de fixació sobre superfície suport: tacs i cargols d'acer. (material) | 1.000 | 2.84 | 2.84 |
| op00tal010 |  | Trepant. | 1.000 | 0.00 | 0.00 |
| op00ato010 |  | Tornavís. | 1.000 | 0.00 | 0.00 |
| mo041 | h | Oficial 1ª construcció d'obra civil. (mà d'obra) | 0.290 | 24.50 | 7.11 |
| mo087 | h | Ajudant construcció d'obra civil. (mà d'obra) | 0.290 | 21.75 | 6.31 |
| % | % | Costos directes complementaris | 2 % | 135.19 | 2.70 |
|  |  | Costos directes |  |  | 137.89 |
