# Eixugamans elèctric

- Propietat de l'arxiu: CYPE INGENIEROS, S.A.
- Format: FIEBDC-3/2002
- Divisa: EUR
- Costos indirectes: 3.00 %
- IVA: 21.00 %

## S Senyalització i equipament

### SM Banys

#### SMB Secadors de mans

**SMB010** U Eixugamans elèctric, sèrie Ave, model AA19000 Óptico ABS Blanco "JOFEL", amb alimentació a 230/240 V i 50-60 Hz, potència nominal 1400 W, motor universal, carcassa d'ABS de color blanc, base d'ABS, amb interruptor òptic per aproximació de les mans, temps màxim de funcionament 30, temps d'assecat de mans 10, velocitat de sortida de l'aire 400 km/h, flux d'aire 61 litres/segon, de 330 mm d'altura, 265 mm d'amplada i 170 mm de profunditat, protecció IP23, aïllament classe II, nivell sonor 79 dB, pes 3,195 kg. Inclús elements de fixació.
Eixugamans elèctric, sèrie Ave, model AA19000 Óptico ABS Blanco "JOFEL", amb alimentació a 230/240 V i 50-60 Hz, potència nominal 1400 W, motor universal, carcassa d'ABS de color blanc, base d'ABS, amb interruptor òptic per aproximació de les mans, temps màxim de funcionament 30, temps d'assecat de mans 10, velocitat de sortida de l'aire 400 km/h, flux d'aire 61 litres/segon, de 330 mm d'altura, 265 mm d'amplada i 170 mm de profunditat, protecció IP23, aïllament classe II, nivell sonor 79 dB, pes 3,195 kg. Inclús elements de fixació.
Inclou: Replanteig. Col·locació i fixació. Connexió a la xarxa elèctrica. Comprovació del seu correcte funcionament.
Criteri d'amidament de projecte: Nombre d'unitats previstes, segons documentació gràfica de Projecte.
Criteri de mesura d'obra: Es mesurarà el nombre d'unitats realment col·locades segons especificacions de Projecte.

| Codi | Ut | Descripció | Rendiment | Preu | Import |
|---|---|---|---|---|---|
| mt31abj016a | U | Eixugamans elèctric, sèrie Ave, model AA19000 Óptico ABS Blanco "JOFEL", amb alimentació a 230/240 V i 50-60 Hz, potència nominal 1400 W, motor universal, carcassa de ABS de color blanc, base de ABS, amb interruptor òptic per aproximació de les mans, temps màxim de funcionament 30, temps d'assecat de mans 10, velocitat de sortida de l'aire 400 km/h, flux d'aire 61 litres/segon, de 330 mm d'altura, 265 mm d'amplada i 170 mm de profunditat, protecció IP23, aïllament classe II, nivell sonor 79 dB, pes 3,195 kg, amb elements de fixació. (material) | 1.000 | 118.30 | 118.30 |
| op00ato010 |  | Tornavís. | 1.000 | 0.00 | 0.00 |
| op00tal010 |  | Trepant. | 1.000 | 0.00 | 0.00 |
| mo107 | h | Ajudant lampista. (mà d'obra) | 0.328 | 21.72 | 7.12 |
| % | % | Costos directes complementaris | 2 % | 125.42 | 2.51 |
|  |  | Costos directes |  |  | 127.93 |
