# Assecador elèctric de cabell

- Propietat de l'arxiu: CYPE INGENIEROS, S.A.
- Format: FIEBDC-3/2002
- Divisa: EUR
- Costos indirectes: 3.00 %
- IVA: 21.00 %

## S Senyalització i equipament

### SM Banys

#### SMC Secadors de cabell

**SMC010** U Assecador elèctric de cabell, de pistola, amb suport mural, sèrie Azur, model AB65000 ABS Blanco "JOFEL", amb alimentació a 230 V i 50 Hz, potència nominal 1400 W, motor universal de tres velocitats, interruptor marxa/aturada, carcassa i broc d'ABS de color blanc, velocitat de sortida de l'aire 85 km/h, flux d'aire 6,56 litres/segon, de 220 mm d'altura, 205 mm d'amplada i 100 mm de profunditat, aïllament classe II, nivell sonor 63 dB, pes 0,85 kg. Inclús elements de fixació.
Assecador elèctric de cabell, de pistola, amb suport mural, sèrie Azur, model AB65000 ABS Blanco "JOFEL", amb alimentació a 230 V i 50 Hz, potència nominal 1400 W, motor universal de tres velocitats, interruptor marxa/aturada, carcassa i broc d'ABS de color blanc, velocitat de sortida de l'aire 85 km/h, flux d'aire 6,56 litres/segon, de 220 mm d'altura, 205 mm d'amplada i 100 mm de profunditat, aïllament classe II, nivell sonor 63 dB, pes 0,85 kg. Inclús elements de fixació.
Inclou: Replanteig. Col·locació i fixació. Connexionat i comprovació del seu correcte funcionament.
Criteri d'amidament de projecte: Nombre d'unitats previstes, segons documentació gràfica de Projecte.
Criteri de mesura d'obra: Es mesurarà el nombre d'unitats realment col·locades segons especificacions de Projecte.

| Codi | Ut | Descripció | Rendiment | Preu | Import |
|---|---|---|---|---|---|
| mt31abj066a | U | Assecador elèctric de cabell, de pistola, amb suport mural, sèrie Azur, model AB65000 ABS Blanco "JOFEL", amb alimentació a 230 V i 50 Hz, potència nominal 1400 W, motor universal de tres velocitats, interruptor marxa/aturada, carcassa i broc de ABS de color blanc, velocitat de sortida de l'aire 85 km/h, flux d'aire 6,56 litres/segon, de 220 mm d'altura, 205 mm d'amplada i 100 mm de profunditat, aïllament classe II, nivell sonor 63 dB, pes 0,85 kg, amb elements de fixació. (material) | 1.000 | 38.43 | 38.43 |
| op00ato010 |  | Tornavís. | 1.000 | 0.00 | 0.00 |
| op00tal010 |  | Trepant. | 1.000 | 0.00 | 0.00 |
| mo107 | h | Ajudant lampista. (mà d'obra) | 0.328 | 21.72 | 7.12 |
| % | % | Costos directes complementaris | 2 % | 45.55 | 0.91 |
|  |  | Costos directes |  |  | 46.46 |
