# Porta-rotlles de paper higiènic

- Propietat de l'arxiu: CYPE INGENIEROS, S.A.
- Format: FIEBDC-3/2002
- Divisa: EUR
- Costos indirectes: 3.00 %
- IVA: 21.00 %

## S Senyalització i equipament

### SM Banys

#### SME Dispensadors de paper

**SME010** U Porta-rotlles de paper higiènic, industrial, sèrie Smart, model AE57000 ABS Blanco "JOFEL", d'ABS de color blanc, de 283 mm d'altura, 275 mm d'amplada i 125 mm de profunditat, per a un rotllo de paper de 220 mm de diàmetre màxim i 90 mm d'amplada, de 300 m de longitud, per a mandri de 45 mm de diàmetre, amb visor per a control de la càrrega i tancament mitjançant pany i clau, pes 0,46 kg. Inclús elements de fixació.
Porta-rotlles de paper higiènic, industrial, sèrie Smart, model AE57000 ABS Blanco "JOFEL", d'ABS de color blanc, de 283 mm d'altura, 275 mm d'amplada i 125 mm de profunditat, per a un rotllo de paper de 220 mm de diàmetre màxim i 90 mm d'amplada, de 300 m de longitud, per a mandri de 45 mm de diàmetre, amb visor per a control de la càrrega i tancament mitjançant pany i clau, pes 0,46 kg. Inclús elements de fixació.
Inclou: Replanteig. Col·locació i fixació.
Criteri d'amidament de projecte: Nombre d'unitats previstes, segons documentació gràfica de Projecte.
Criteri de mesura d'obra: Es mesurarà el nombre d'unitats realment col·locades segons especificacions de Projecte.

| Codi | Ut | Descripció | Rendiment | Preu | Import |
|---|---|---|---|---|---|
| mt31abj106a | U | Porta-rotlles de paper higiènic, industrial, sèrie Smart, model AE57000 ABS Blanco "JOFEL", de ABS de color blanc, de 283 mm d'altura, 275 mm d'amplada i 125 mm de profunditat, per a un rotllo de paper de 220 mm de diàmetre màxim i 90 mm d'amplada, de 300 m de longitud, per a mandri de 45 mm de diàmetre, amb visor per a control de la càrrega i tancament mitjançant pany i clau, pes 0,46 kg, amb elements de fixació. (material) | 1.000 | 11.80 | 11.80 |
| op00ato010 |  | Tornavís. | 1.000 | 0.00 | 0.00 |
| op00tal010 |  | Trepant. | 1.000 | 0.00 | 0.00 |
| mo107 | h | Ajudant lampista. (mà d'obra) | 0.197 | 21.72 | 4.28 |
| % | % | Costos directes complementaris | 2 % | 16.08 | 0.32 |
|  |  | Costos directes |  |  | 16.40 |
