# Tovalloler de paper continu

- Propietat de l'arxiu: CYPE INGENIEROS, S.A.
- Format: FIEBDC-3/2002
- Divisa: EUR
- Costos indirectes: 3.00 %
- IVA: 21.00 %

**SME020** U Tovalloler de paper continu, sèrie Azur, model AG56000 ABS Blanco "JOFEL", d'ABS de color blanc, de 384 mm d'altura, 292 mm d'amplada i 238 mm de profunditat, per a un rotllo de paper pretallat, de 210 mm de diàmetre, 210 mm d'amplada màxima i 191 mm d'amplada mínima, amb visor per a control de la càrrega, tancament mitjançant pany i clau i roda de seguretat lateral, pes 2,03 kg. Inclús elements de fixació.
Tovalloler de paper continu, sèrie Azur, model AG56000 ABS Blanco "JOFEL", d'ABS de color blanc, de 384 mm d'altura, 292 mm d'amplada i 238 mm de profunditat, per a un rotllo de paper pretallat, de 210 mm de diàmetre, 210 mm d'amplada màxima i 191 mm d'amplada mínima, amb visor per a control de la càrrega, tancament mitjançant pany i clau i roda de seguretat lateral, pes 2,03 kg. Inclús elements de fixació.
Inclou: Replanteig. Col·locació i fixació.
Criteri d'amidament de projecte: Nombre d'unitats previstes, segons documentació gràfica de Projecte.
Criteri de mesura d'obra: Es mesurarà el nombre d'unitats realment col·locades segons especificacions de Projecte.

| Codi | Ut | Descripció | Rendiment | Preu | Import |
|---|---|---|---|---|---|
| mt31abj156a | U | Tovalloler de paper continu, sèrie Azur, model AG56000 ABS Blanco "JOFEL", de ABS de color blanc, de 384 mm d'altura, 292 mm d'amplada i 238 mm de profunditat, per a un rotllo de paper pretallat, de 210 mm de diàmetre, 210 mm d'amplada màxima i 191 mm d'amplada mínima, amb visor per a control de la càrrega, tancament mitjançant pany i clau i roda de seguretat lateral, pes 2,03 kg, amb elements de fixació. (material) | 1.000 | 55.93 | 55.93 |
| mo107 | h | Ajudant lampista. (mà d'obra) | 0.197 | 21.72 | 4.28 |
| % | % | Costos directes complementaris | 2 % | 60.21 | 1.20 |
|  |  | Costos directes |  |  | 61.41 |
