# Paperera higiènica amb tapa basculant amb molla

- Propietat de l'arxiu: CYPE INGENIEROS, S.A.
- Format: FIEBDC-3/2002
- Divisa: EUR
- Costos indirectes: 3.00 %
- IVA: 21.00 %

**SMH010** U Paperera higiènica amb tapa basculant amb molla, sèrie Oslo, model ALV72025SV Acero Inox Push 25L "JOFEL", carcassa d'acer inoxidable AISI 410 acabat brillant i capçal semiesfèric desmuntable d'acer inoxidable AISI 304 acabat brillant, de 600 mm d'altura i 255 mm de diàmetre, de 25 litres de capacitat, pes 1,55 kg.
Paperera higiènica amb tapa basculant amb molla, sèrie Oslo, model ALV72025SV Acero Inox Push 25L "JOFEL", carcassa d'acer inoxidable AISI 410 acabat brillant i capçal semiesfèric desmuntable d'acer inoxidable AISI 304 acabat brillant, de 600 mm d'altura i 255 mm de diàmetre, de 25 litres de capacitat, pes 1,55 kg.
Criteri d'amidament de projecte: Nombre d'unitats previstes, segons documentació gràfica de Projecte.
Criteri de mesura d'obra: Es mesurarà el nombre d'unitats realment col·locades segons especificacions de Projecte.

| Codi | Ut | Descripció | Rendiment | Preu | Import |
|---|---|---|---|---|---|
| mt31abj360a | U | Paperera higiènica amb tapa basculant amb molla, sèrie Oslo, model ALV72025SV Acero Inox Push 25L "JOFEL", carcassa d'acer inoxidable AISI 410 acabat brillant i capçal semiesfèric desmuntable d'acer inoxidable AISI 304 acabat brillant, de 600 mm d'altura i 255 mm de diàmetre, de 25 litres de capacitat, pes 1,55 kg. (material) | 1.000 | 69.93 | 69.93 |
| mo107 | h | Ajudant lampista. (mà d'obra) | 0.066 | 21.72 | 1.43 |
| % | % | Costos directes complementaris | 2 % | 71.36 | 1.43 |
|  |  | Costos directes |  |  | 72.79 |
