# Subministrament i muntatge en la superfície de la paret de taula canvia-bolquers abatible horitzontal

- Propietat de l'arxiu: CYPE INGENIEROS, S.A.
- Format: FIEBDC-3/2002
- Divisa: EUR
- Costos indirectes: 3.00 %
- IVA: 21.00 %

**SML010** U Subministrament i muntatge en la superfície de la paret de taula canvia-bolquers abatible horitzontal, model AY10000 Polietileno (HDPE) Gris "JOFEL", de polietilè d'alta densitat de color gris clar, amb additiu antimicrobià, pes màxim suportat 130 kg, de 390 mm d'altura, 870 mm d'amplada i 445 mm de profunditat, amb butxaques per a bolquers i tovalloles, corretja de seguretat i tancament pneumàtic, pes 6,38 kg. Inclús elements de fixació.
Subministrament i muntatge en la superfície de la paret de taula canvia-bolquers abatible horitzontal, model AY10000 Polietileno (HDPE) Gris "JOFEL", de polietilè d'alta densitat de color gris clar, amb additiu antimicrobià, pes màxim suportat 130 kg, de 390 mm d'altura, 870 mm d'amplada i 445 mm de profunditat, amb butxaques per a bolquers i tovalloles, corretja de seguretat i tancament pneumàtic, pes 6,38 kg. Inclús elements de fixació.
Inclou: Replanteig i traçat en el parament de la situació de l'accessori. Col·locació, anivellació i fixació dels elements de suport. Cargolat de la taula canvia-bolquers als elements de suport de paret.
Criteri d'amidament de projecte: Nombre d'unitats previstes, segons documentació gràfica de Projecte.
Criteri de mesura d'obra: Es mesurarà el nombre d'unitats realment col·locades segons especificacions de Projecte.

| Codi | Ut | Descripció | Rendiment | Preu | Import |
|---|---|---|---|---|---|
| mt31abj240a | U | Taula canvia-bolquers abatible horitzontal, model AY10000 Polietileno (HDPE) Gris "JOFEL", de polietilè d'alta densitat de color gris clar, amb additiu antimicrobià, pes màxim suportat 130 kg, de 390 mm d'altura, 870 mm d'amplada i 445 mm de profunditat, amb butxaques per a bolquers i tovalloles, corretja de seguretat i tancament pneumàtic, pes 6,38 kg, per muntar a la superfície de la paret, amb elements de fixació. (material) | 1.000 | 258.30 | 258.30 |
| mo107 | h | Ajudant lampista. (mà d'obra) | 0.263 | 21.72 | 5.71 |
| % | % | Costos directes complementaris | 2 % | 264.01 | 5.28 |
|  |  | Costos directes |  |  | 269.29 |
