# Paperera amb boca superior quadrada extraïble

- Propietat de l'arxiu: CYPE INGENIEROS, S.A.
- Format: FIEBDC-3/2002
- Divisa: EUR
- Costos indirectes: 3.00 %
- IVA: 21.00 %

**UME015** U Paperera amb boca superior quadrada extraïble, sèrie Boston, model AL71200ES Chapa Poliéster "JOFEL", d'acer inoxidable AISI 304 acabat setinat de 0,8 mm d'espessor, de 700 mm d'altura, 236 mm d'amplada i 236 mm de profunditat, de 40 litres de capacitat, pes 4,995 kg.
Paperera amb boca superior quadrada extraïble, sèrie Boston, model AL71200ES Chapa Poliéster "JOFEL", d'acer inoxidable AISI 304 acabat setinat de 0,8 mm d'espessor, de 700 mm d'altura, 236 mm d'amplada i 236 mm de profunditat, de 40 litres de capacitat, pes 4,995 kg.
Criteri d'amidament de projecte: Nombre d'unitats previstes, segons documentació gràfica de Projecte.
Criteri de mesura d'obra: Es mesurarà el nombre d'unitats realment executades segons especificacions de Projecte.

| Codi | Ut | Descripció | Rendiment | Preu | Import |
|---|---|---|---|---|---|
| mt52muj040d | U | Paperera amb boca superior quadrada extraïble, sèrie Boston, model AL71200ES Chapa Poliéster "JOFEL", d'acer inoxidable AISI 304 acabat setinat de 0,8 mm d'espessor, de 700 mm d'altura, 236 mm d'amplada i 236 mm de profunditat, de 40 litres de capacitat, pes 4,995 kg. (material) | 1.000 | 97.93 | 97.93 |
| mo041 | h | Oficial 1ª construcció d'obra civil. (mà d'obra) | 0.067 | 24.50 | 1.64 |
| % | % | Costos directes complementaris | 2 % | 99.57 | 1.99 |
|  |  | Costos directes |  |  | 101.56 |
